# Deckensanierung Hemmingen
Angebotsaufforderung (GAEB DA XML 3.3, DA83)
Projekt: 4094
Währung: EUR
Auftraggeber: Stadt Hemmingen, Abteilung Tiefbau, Rathausplatz 1, 30966 Hemmingen, Deutschland
Erstellt mit: GXML Toolbox V3.3 R20230829, iTWO_64 V26.0.374, 29.09.2026

## 4094-2 Heinrich-Hertz-Straße
Datum: 29.09.2026

*Hinweis: A) Baubeschreibung*
A. Baubeschreibung

Allgemein

Die Baubeschreibung, die Vorbemerkungen und zusätzliche technische Vertragsbedingungen sind zwingend durch Auftragnehmer zu beachten und werden Vertragsbestandteil.

Angaben zur Baustelle

Die Stadt Hemmingen plant die Erneuerung der Asphaltoberfläche in der Straße Heinrich-Hertz-Straße in Hemmingen-Westerfeld. Die Teilerneuerung der Fahrbahn erfolgt zwischen der Straße Weetzener Landstraße und endet an der Kreuzung mit der Carl-Zeiss-Straße und Max-von-Laue-Straße.

Die Zufahrten in die Baustellen sind ausschließlich über die angegebenen Straßen möglich.
Für Boden- und Baustofftransporte größeren Umfanges dürfen die Straßen des überörtlichen Verkehrs nur mit Erlaubnis der jeweils zuständigen Straßenbau- und Straßenverkehrsbehörde benutzt werden. Zur Benutzung der übrigen Wege und Straßen bedarf es der Genehmigung des jeweiligen Unterhaltungspflichtigen und Eigentümers.

a) Die Genehmigung der Benutzung solcher Wege und Flächen hat der AN vorher vom jeweils zuständigen Eigentümer einzuholen. Von den erteilten Genehmigungen ist der AG sofort zu unterrichten, damit der Zustand der Wege, sofern erforderlich und nicht bereits durch andere AN geschehen, vor und nach Benutzung gemeinsam mit dem AG, dem Eigentümer und unter Umständen mit einem Sachverständigen festgestellt werden kann.

b) Der Zustand ist durch mind. je zwei Fotoaufnahmen zu belegen. Diese benutzten Wege sind vom AN während der Bauzeit in gut befahrbarem Zustand zu halten.

c) Für Schäden an Gemeinde-, Wirtschafts- und Privatwegen, die durch die Bauarbeiten oder durch Material- und Gerätetransporte verursacht werden, hat der AN aufzukommen.

Werden diese Wege von mehreren Auftragnehmern gemeinsam benutzt, so haben sie vom Zeitpunkt der gleichzeitigen Benutzung an zu den Unterhaltungs- und Instandsetzungskosten gemeinsam beizutragen und untereinander hierüber eine Vereinbarung abzuschließen.
Der auf Tonnage zeitlich abzustimmende Kostenanteil wird im Nichteinigungsfall vom AG endgültig festgesetzt. Der Kostenanteil wird, falls keiner der AN die laufende Unterhaltung und Schlussinstandsetzung selbst veranlasst bzw. ausführt, vom jeweiligen Guthaben der beteiligten Firmen bzw. von deren Schlussrechnungen abgesetzt, um diese Arbeiten durch einen Dritten ausführen zu lassen.
Mit der Schlussrechnung hat der AN Bescheinigungen vorzulegen, dass von den für die benutzten Verkehrswege zuständigen Eigentümern, Pächtern etc. Entschädigungsansprüche nicht mehr geltend gemacht werden (Freistellungserklärungen). Der Hauptauftragnehmer ist auch für seine Nachunternehmer und Lieferanten verantwortlich. Die Beweislast für die ständige Befahrbarkeit aller vorhandenen Wege und Zufahrten sowie für die Beseitigung von Schäden liegt beim Hauptauftragnehmer. Der AN hat die Nutzung von Transportwegen, Zufahrten und der Baustraße durch landwirtschaftliche Fahrzeuge und Pkw sowie den Grundstückseigentümer der Straßenabschnitte ständig zu ermöglichen und zuzulassen. Evtl. dafür notwendige Ausbesserungen dieser Wege hat er in die Baustelleneinrichtung einzurechnen.

Auszuführende Leistungen

Die Asphaltdecke sowie die Asphalttragschicht in dem o. g. Straßenabschnitt der Heinrich-Hertz-Straße sind soweit zu entfernen, dass ein sinnvoler Übergang zum Bestand hergestellt werden kann. Dabei bleibt der Gehweg erhalten. Die Rinnenanlage bleibt im Bereich der Zufahrten zu Polytec/Mietboxx Hemmingen und Netto erhalten.
Die übrige Rinnenanlage wird zwischen den Knotenpunkten, Weetzener Landstraße und Max-von-Laue-Straße/Carl-Zeiss-Straße, durch eine SLV-Kastenrinne ausgetauscht.

Oberflächenaufbruch aus Asphalt wird zur Beprobung zwischengelagert und nach festgestellter abfalltechnischer Zuordnung gemäß LAGA TR Boden 2004 bzw. RuVA-StB 01 entsorgt

Ausbauhinweise Gemeindestraßen
Die Fahrbahnfläche wird in den Gemeindestraßen aus Asphalt gemäß der Vorgaben der Stadt Hemmingen wie folgt wieder hergestellt:
        - Asphalttragschicht AC 22 T N  10 cm
        - Asphaltdeckschicht AC 11 D S  4 cm
  Gesamtaufbau: 14 cm

Die neu hergestellten Asphaltflächen werden auf dem Bestands-planum aufgebaut. Hierfür sind ggf. Profilausgleichsarbeiten erforderlich. Im Zuge der Arbeiten müssen sechs Schachtdeckel ausgetauscht, sowie sechs Straßenentwässerungsanlagen abgebrochen werden.

Das Geologische Gutachten liegt der Ausschreibung bei und wird Vertragsbestandteil.

Sofern sich die bestehenden Pflasterbeläge in gutem Zustand befinden und schadensfrei ausgebaut werden können, werden diese seitlich zwischengelagert und nach Möglichkeit wieder eingebaut.

Angaben zur Verkehrsführung und  Verkehrssicherung

Die Verkehrssicherung erfolgt gemäß RSA 21. Nach Genehmigung durch die zuständige Verkehrsbehörde ist für die Maßnahme eine Vollsperrung erforderlich.

Aufrechterhaltung des Verkehrs

Das Konzept für die Verkehrsführung ist mit dem AG und der Verkehrsbehörde abzustimmen. Der AN hat für seine Angebotsbearbeitung bzw. für die Ausführung der Leistungen seinen Bauablauf selbst zu ermitteln.
Es liegt im übergeordneten öffentlichen Interesse, die Behinderung des Verkehrs durch diese Baumaßnahme auf ein Mindestmaß zu beschränken.

Verkehrsumleitungen

Für die Gewährleistung des Verkehrsflusses werden für den Zeitraum der Bauarbeiten jeweils Umleitungsbeschilderungen zum Industriegebiet vorgesehen.

Verkehrsbeschränkungen

Es sind Verkehrssicherungen in Anlehnung an die Regelpläne der "Richtlinien für die Sicherung von Arbeitsstellen an Straßen" (RSA) einzurichten. Hierfür ist die RSA in der neuesten gültigen Fassung mit den entsprechenden Ergänzungen zu beachten. Maßgebend sind weiterhin die Bestimmungen der Straßengesetze (FStrG und NStrG) und der StVO. Die Länge der Baustrecke wird von der Verkehrsbehörde angeordnet. Die Baufahrzeuge sollen sich nur in unmittelbarer Nähe ihres Arbeitsplatzes bewegen.

Der zuständigen Verkehrsbehörde ist rechtzeitig vor Beginn der Arbeiten (14 Tage) Anträge auf Erteilung von verkehrsbehördlichen Anordnungen nach § 45 StVO einschl. Erstellung von Verkehrszeichenplänen vorzulegen. Ein Bauablaufplan über die zeitliche Abfolge der Verkehrssicherungen/ Bauleistungen sind dem AG und der Verkehrsbehörde vorzulegen. Die Kosten für das Einholen der Anordnung sind in die entsprechenden Positionen einzurechnen bzw. wird nicht gesondert vergütet.

Der AN hat alle erforderlichen Verkehrszeichen und Verkehrseinrichtungen zu stellen, zu montieren, für die Dauer der Bauzeit vorzuhalten und nach Beendigung der Arbeiten zu entfernen. Die Kosten hierfür sind in die entsprechenden Positionen des LV´s einzukalkulieren.

Der AN haftet für die jederzeitige Funktionsfähigkeit der Anlage (gemäß RSA21 sowie Abschnitt 10 der ZTV-SA 97, die als Vertragsbestandteil in der Gesamtheit vereinbart ist).

Es wird darauf hingewiesen, dass der AG nur den Einsatz von Nachunternehmern zustimmt, die für die Einrichtung, Vorhaltung und Räumung von Verkehrssicherungsmaßnahmen einschlägige Erfahrungen auf diesem Gebiet vorweisen können.

Für die Rettungsfahrzeuge bzw. Feuerwehr ist die Zugänglichkeit aller betroffenen Grundstücke jederzeit zu gewährleisten. Der fließende Verkehr wird entsprechend den Anweisungen der Verkehrsbehörde an der Baustelle vorbeigeführt oder umgeleitet.

Wartung der Verkehrssicherung

Die Kontrolle der o.g. Verkehrssicherung übernimmt der AN entsprechend den Vorgaben der RSA21 sowie ZTV-SA 97. Die Aufzeichnungen der Kontrollen sind dem AG einmal wöchentlich vorzulegen und zu übergeben.

Es ist ein ununterbrochener Bereitschaftsdienst des  AN einzurichten der Verantwortliche ist mit Namen und Telefonnummer dem AG und der zuständigen Polizeidienststelle zu benennen.

Seitens des AG wird bei der Inbetriebnahme eine Abnahme mit allen beteiligten Behörden sowie dem für die Verkehrssicherung verantwortlich benannten Beauftragten des AN durchgeführt. Nach Umbauten ist die Abnahme ggf. nach Aufforderung zu wiederholen. Die Kosten hierfür werden nicht gesondert vergütet. Im weiteren Verlauf wird durch den AG im Rahmen seiner Überwachung die Funktionsfähigkeit stichprobenartig kontrolliert. Sofern hierbei festgestellt wird, dass diese nicht mehr gewährleistet ist, hat der AN die Mängel unverzüglich auf seine Kosten zu beseitigen.

Verkehrszeichen Leitbaken/Schranken - Aufstellvorrichtungen (-orte)

Es sind nur einwandfreie, voll retroreflektierende, den Anforderungen anerkannter Gütebedingungen (mit RAL-Gütezeichen) entsprechende Verkehrsschilder, Folie Typ 2 nach DIN 6171, zugelassen.

Die Leitbaken sind gemäß den TL-Leitbaken in der aktuellen Fassung aufzustellen. Dem AG ist ein entsprechender Nachweis zu erbringen. Die Leitbaken müssen bei unbeleuchteter Aufstellung grundsätzlich eine Folie Typ 2 nach DIN 6171 haben.

Das Abdecken der nicht gültigen Verkehrszeichen bzw. Hinweiszielen ist mit roten retroreflektierenden Materialien - keine Folie - durchzuführen. Auflagen hierfür sind bei der Verkehrsbehörde einzuholen.

Bei der Aufstellung der Verkehrszeichen sind die Aufstellhöhen und Abstände zur Fahrbahn nach ZTV-SA zu beachten. Der AN hat dafür Sorge zu tragen, dass evtl. vorhandene Versorgungsleitungen im Erdreich nicht beschädigt werden. Erkundigungen über Versorgungsleitungen hat der AN selbst einzuholen.
Die Kosten hierfür werden vom AG nicht erstattet. Regressansprüche gehen zu Lasten des AN. Die Ausführung der Aufstellvorrichtungen ist Sache des AN, die Standsicherheitsklassen gem. den TL-Aufstellvorrichtungen sind zu beachten und entsprechend nachzuweisen.
Nach Beendigung der Maßnahme sind die Schilder abzubauen, sämtliche Aufstellvorrichtungen zu entfernen und die Aufstellorte wieder ordnungsgemäß herzurichten. Die für die Baumaßnahme veränderten Einrichtungen, z. B. widersprüchliche Verkehrszeichen oder Wegweiser, sind in den ursprünglichen Zustand zu versetzen.

Vermessungsleistungen, Aufmaßverfahren
Ausführungen durch den AN

Der AN hat alle vermessungstechnischen Arbeiten, die zum Durchführen der Baumaßnahme gemäß Ausführungsplanung erforderlich sind, durchzuführen. Der Mehraufwand wird nicht vergütet und ist einzukalkulieren.

Das Herstellen der profilgerechten Lage der Kanalisation und der SLV-Kastenrinnen ist in die Einheitspreise des Angebotes einzurechnen.
Der Aufwand für die Herstellung der Abrechnungszeichungen/ -skizzen ist in die OZ einzurechnen.

Durchführung der Messungen

Messungen und Aufmaße sind vom AN gemeinsam mit der Bauaufsicht des AG durchzuführen. Nicht gemeinsam mit der Bauaufsicht vorgenommene Aufmaße werden nur anerkannt, wenn sie nachvollziehbar und ggf. fotodokumentiert sind.

Anzahl und Lage der Messstellen
Die Anzahl und Lage der Messstellen werden für alle Bauweisen nach den Regelungen der z.Z. gültigen ZTV'en vor Baubeginn vom AG festgelegt.

Vorhalten der Messgeräte

Der AN hat alle benötigten Mess- und Arbeitsgeräte auf der Baustelle vorzuhalten und das für die Messung erforderliche Personal zu stellen. Die Kosten werden nicht gesondert vergütet.

Lieferscheine

Sämtliche Orginallieferscheine und Wiegescheine sind dem AG bei den Baubesprechungen bzw. Abschlagsrechnungen sortiert regelmäßig auszuhändigen. Es werden nur LKW anerkannt, die vom Eichamt zugelassen sind. Nicht unterschriebene oder nachgereichte Lieferscheine werden als Mengen- und Einbaumengennachweis nicht anerkannt.

Zu den Abschlagsrechnungen ist eine Auflistung der Schüttgüter zur Überprüfung der vom AN abgerechneten Mengen z.B. Füllkies, Frostschutzkies, Schotter vorzulegen.  Zur Schlussrechnung ist ein Soll-Ist Mengennachweis durch den AN zu erstellen und dem AG mit allen Originalliefer- und Entsorgungsnachweisen vorzulegen.
Die Lieferscheine sind in den Bautageberichten des AN aufzunehmen.

Folgende Angaben müssen aus dem Lieferschein unbedingt ersichtlich sein:
- Lieferwerk
- Lieferscheinnummer
- Lieferdatum
- Uhrzeit von Ankunft und Abfahrt des Liefertages
- Kundenanschrift
- Kundennummer
- Abladestelle (Bezeichnung der Baustelle - Ort, Straße, Maßnahme, evtl.Baustellennummer)
- Abholfirma (Eigene LKW oder externe Fuhrunternehmer)
- amtliches Fahrzeugkennzeichen
- Material (Sorte)
- Gewichte (Brutto, Tara, Netto)
- Unterschrift des Wiegemeisters
- Unterschrift des Fahrers
- Unterschrift des Empfängers

Die Lieferscheine sind in nachvollziehbaren, prüfbaren Listen zu erfassen.

Festsetzung der Umrechnungsfaktoren pro m3 Schüttgut etc. (feste Masse):
- Frostschutzmaterial 0/32 - 0/56 : 2,2 t
(korngestuftes Mineralgemisch)
- Kies-Sand-Gemisch 0/11 - 0/32:2,2 t
- Kies 8/32, 16/32:  1,9 t
- Boden, Bodengruppe GW DIN 18196: 2,2 t
(weitgestuftes Kies-Sand-Gemisch 0/32)
- Vorabsiebung 0/32 - 0/63 : 2,0 t
(intermittierend gestuftes Kies-Sand-Gemisch)
- Schotter 0/100:  2,1 t
- Bruchsteine:  2,5 t
- Natursand:  1,8 t
- Brechsand:  2,3 t
- Mutterboden:  1,7 t
- Ton:  2,0 t
- Kalk:  1,4 t
- Asphalt(gebunden):  2,4 t
- Asphaltaufbruch:  2,0 t

Aufmaßblätter

Es sind abgestimmte Formblätter zu verwenden. Aufmaßblätter sind fortlaufend zu nummerieren und jeweils nur einer OZ zuzuordnen.

Die Rechungen und Aufmaßblätter sind getrennt nach Kanalart und Objektart (Leitung bzw. Haltung) aufzustellen und auch abzurechnen.

Abrechnung und Besonderheiten Kanalbau

In den Einheitspreisen sind alle für die Durchführung erforderlichen Leistungen und Lieferungen, sowie das Vorhalten von Geräten, Material und Rüstungen enthalten, sofern in den Positionen nichts anderes beschrieben ist.
Die Abrechnung der Bauleistungen erfolgt, wie folgt:

Information der Anlieger

Die Anlieger sind schriftlich und auf kurzfristig einberufenen Zusammenkünften über alle Schritte bezüglich der Absperrungen und Erreichbarkeit Ihrer Grundstücke zu Informieren. Dies gilt auch für die verschiedenen Bauzustände. Der Mehraufwand ist in die Einheitspreise mit einzurechnen, eine besondere Vergütung erfolgt nicht. Eine Vorlage für die Informationsblätter wird durch den AG dem AN zur Verfügung gestellt.

*Hinweis: B) Vorbemerkungen*
Vorbemerkungen

Die Vorbemerkungen beziehen sich übergreifend auf alle Positionen der Leistungsverzeichnis.

Nicht vereinbarte Leistungen, die zur Ausführung der vertraglichen Leistung erforderlich werden, hat der Auftragnehmer auf Verlangen des Auftraggebers mit auszuführen, außer wenn sein Betrieb auf derartige Leistungen nicht eingerichtet ist. Andere Leistungen können dem Auftragnehmer nur mit seiner Zustimmung übertragen werden.

Enthalten die Verdingungsunterlagen nach Auffassung des Bieters Unklarheiten, die die Preisermittlung beeinflussen, so hat der Bieter die ausschreibende Stelle vor Angebotsabgabe schriftlich darauf hinzuweisen.

Mit der Angebotsabgabe verpflichtet sich der Auftragnehmer, alle Sicherheitsvorschriften genauestens zu beachten. Es darf nur geschultes Personal eingesetzt werden. Alle eingesetzten Geräte müssen den allgemeinen UVV und der DIN entsprechen.

Über Behinderungen während der Arbeiten sind schriftliche Protokolle anzufertigen.
Alle angegebenen Massen sind näherungsweise ermittelt.
Die Abrechnung erfolgt auf der Grundlage des tatsächlichen Aufmaßes.
Alle für die Arbeiten notwendigen Baustelleneinrichtungen sind in die Einheitspreise einzurechnen.
Alle angegebenen Maße, Höhenkoten der Pläne usw. sind auf der Baustelle vor der Ausführung zu überprüfen und mit dem AG abzustimmen.

Nach Angebotsabgabe ist durch den AN ein Bauzeitenplan mit den in der Ausschreibung geschilderten Randbedingungen zu erstellen. Dieser wird Vertragsbestandteil.

Vorschriften und Richtlinien (in den derzeit gültigen Fassungen):

Allgemein:
- Einschlägige DIN- und EN-Normen, Vorschriften und Richtlinien
- Regelwerk der Deutschen Vereinigung für Wasserwirtschaft, Abwasser und Abfall e. V. (DWA)
- Regelwerk des Deutschen Vereins des Gas- und Wasserfaches e. V. (DVGW)
- Kabelmerkblatt der Deutschen Bundesbahn
- Abfallentsorgungs-, Abfallgebühren- und Abwassersatzung der betroffenen Kommunen
- Vergabe- und Vertragsordnung für Bauleistungen (VOB) Teil B & C

Normen und Arbeitsblätter:
- RStO 12: Richtlinien für die Standardisierung des Oberbaus von Verkehrsflächen
- Arbeitsblatt DWA-M 153: Handlungsempfehlungen zum Umgang mit Regenwasser
- DIN 1986-100: Regenentwässerungsanlagen
- DIN 4123 und DIN 4124: Verbaumaßnahmen für Baugruben und Gräben
- DIN EN 1610: Einbau und Prüfung von Abwasserleitungen und -kanälen

ZTV Straßenbau:
- ZTV A-StB: Zusätzliche Technische Vertragsbedingungen und Richtlinien für Aufgrabungen in Verkehrsflächen
- ZTV Baum-StB: Zusätzliche Technische Vertragsbedingungen und Richtlinien für Baumpflegearbeiten im Straßenbau
- ZTV BEA-StB: Zusätzliche Technische Vertragsbedingungen und Richtlinien für die Bauliche Erhaltung von Verkehrsflächen – Asphaltbauwesen
- ZTV E-StB: Zusätzliche Technische Vertragsbedingungen und Richtlinien für Erdarbeiten im Straßenbau
- ZTV Ew-StB: Zusätzliche Technische Vertragsbedingungen und Richtlinien für Entwässerungseinrichtungen im Straßenbau
- ZTV Fug-StB: Zusätzliche Technische Vertragsbedingungen und Richtlinien für Fugen in Verkehrsflächen
- ZTV La-StB: Zusätzliche Technische Vertragsbedingungen und Richtlinien für Landschaftsbauarbeiten im Straßenbau
- ZTV Pflaster-StB: Zusätzliche Technische Vertragsbedingungen und Richtlinien zur Herstellung von Verkehrsflächen mit Pflasterdecken, Plattenbelägen sowie Einfassungen
- ZTV SA: Zusätzliche Technische Vertragsbedingungen und Richtlinien für Sicherungsarbeiten an Arbeitsstellen an Straßen
- ZTV SoB-StB: Zusätzliche Technische Vertragsbedingungen und Richtlinien für die Ausführung von Schichten ohne Bindemittel im Straßenbau
- ZTV-Asphalt-StB 07: Zusätzliche Technische Vertragsbedingungen und Richtlinien für den Bau von Asphalt
- ZTV-SoB 04: Zusätzliche Technische Vertragsbedingungen und Richtlinien für Beton im Straßenbau
- ZTVT-StB: Zusätzliche Technische Vertragsbedingungen und Richtlinien für die Ausführung von Tragschichten im Straßenbau
- ZTVV-StB: Zusätzliche Technische Vertragsbedingungen und Richtlinien für die Ausführung von Bodenverfestigungen und Bodenverbesserungen im Straßenbau

Technische Lieferbedingungen und Merkblätter:
- TL Min-StB: Technische Lieferbedingungen für Mineralstoffe im Straßenbau
- TL SoB-StB: Technische Lieferbedingungen für Baustoffgemische und Böden zur Herstellung von Schichten ohne Bindemittel im Straßenbau
- TL SoB-StB 04: Technische Lieferbedingungen für Beton im Straßenbau
- TL-Gestein-StB 04: Technische Lieferbedingungen für Gestein im Straßenbau
- Technische Lieferbedingungen und Prüfungen für die zu liefernden Materialien in den oben aufgeführten ZTV
- M FG: Merkblatt für Flächenbefestigungen mit Großformaten
- MB wasserdurchlässige Befestigung von Verkehrsflächen

2. In der Leistungsbeschreibung bedeutet profilgerecht, wenn nichts Gegenteiliges beschrieben, dass bei den Erdarbeiten folgende Abweichung vom Sollmaß zugelassen ist: für Sohlen, Abträge und Einbaudicken der ungebundenen Trag-schichten +/- 2 cm

3. In der Leistungsbeschreibung beinhaltet die "Abfuhr und Entsorgung der Aushub-, Auf- und Abbruchmassen", dass die entsprechend den gesetzlichen Vorschriften und nach der Abfallentsorgungssatzung der Komunen zugelassenen Entsorgungswege eingehalten werden, einschließlich der erforderlichen Entsorgungsgebühren nach der aktuellen Abfallgebührensatzung. In diesem Zusammenhang wird auf die Erläuterungen in den EVM (B) WBVB verwiesen.

4. Liefer- und Anlieferscheine sind dem Auftraggeber unaufgefordert im Original zur Abzeichnung und damit zur Bestätigung, spätestens 3 Tage nach der Lieferung bzw. Anlieferung vorzulegen und der Abrechnung, mit der Zusammenstellung beizufügen.  Die geforderten Massennachweise sind zu erbringen.  Auf den Nachweis durch Lieferscheine wird in den Positionen des Leistungsverzeichnisses hingewiesen.

5. Ist in der Position nicht gegenteiliges beschrieben, beinhalten die ausgeschriebenen Leistungen grundsätzlich die Materiallieferungen, den fachgerechten Einbau, die Verdichtung, eventuell erforderliche Zwischentransporte, Lagerung der Materialien,  Abfuhr und Entsorgung des verdrängten Bodens, der Auf- und Abbruchmassen, sowie die Entsorgungsgebühren.

6. Der Angebotserarbeitung sind u.a. die Festlegungen in der Baubeschreibung und den Weiteren Besonderen Vertragsbedingungen EVM (B) WBVB zugrunde zu legen.

Nachträge sind auf Grundlage der Urkalkulation zu erstellen. Der Erstellungsaufwand für mögliche Nachträge ist in den Preisen einzukalkulieren und wird nicht separat vergütet.

7. Verschmutzungen in den Kanälen, Schächten und Straßenabläufen infolge der Bautätigkeiten sind zu vermeiden.  Dazu sind die Schachtabdeckungen der Schächte und die Aufsätze der Straßenabläufe im Baustellenbereich durch Bauvlies abzudecken.  Bei der Rohrverlegung ist darauf zu achten, dass bei Arbeitsunterbrechungen die freiliegenden Rohröffnungen provisorisch geschlossen werden, damit kein Sand, Geröll und dgl. in den Kanal eingetragen wird.  Bei Arbeiten am vorhandenen Kanal ist der Sand und Gerölleintrag durch geeignete Sicherungsmaßnahmen zu unterbinden.  Die reparierten und neu gebauten Kanäle und Schächte sind in einem gereinigten Zustand zur TV-Neubauabnahme und zur Abnahme dem Auftraggeber zu übergeben.  Diese Leistungen werden nicht extra vergütet. .

8. Zu den Nebenleistungen des Auftragnehmers gehören:
Das Einrichten der einzelnen Baustellen, die Baustelleneinrichtung, das Umsetzen von einer Baustelle zur anderen und das Räumen der Baustelle, einschließlich des Wiederinstandsetzens der benutzten Zufahrtswege, Flächen usw. in den früheren Zustand.  Erfüllen von Auflagen und von Verpflichtungen gegenüber Dritten bei Benutzung öffentlicher und privater Wege, Grundstücke und Anlagen für den Baubetrieb oder bei Veränderung von Anlagen zu Zwecken des Baubetriebes und Regelung aller Schäden, welche Dritten durch den Baubetrieb des Auftragnehmers entstanden sind.  Der Auftragnehmer hat die Genehmigung zur Benutzung nicht öffentlicher Wege und Grundstücke, über die vom Auftraggeber zur Verfügung gestellten Flächen hinaus von sich aus, einzuholen.  Er haftet für alle Schäden, die sich mittelbar oder unmittelbar aus der Benutzung dieser Wege bzw. Grundstücke und über den Gemeingebrauch hinausgehende Benutzung öffentlicher Straßen ergeben.
Seitens des Auftraggebers werden keinerlei Kosten zu den Instandsetzungsmaßnahmen, für die der Auftragnehmer aufzukommen hat, übernommen.  Der Auftragnehmer ist verpflichtet, Beschädigungen und Beschmutzungen der Straßen, Rad- und Gehwege, Grünstreifen, Gräben, Wasserläufe, Straßenausstattungen und sonstige Anlagen infolge seiner Arbeiten durch geeignete Maßnahmen zu verhindern oder wenn dies nicht möglich ist, unverzüglich zu beseitigen und den Auftraggeber von Ansprüchen Dritter freizustellen.

*Hinweis: Vorbemerkungen Verkehrwegebau*
Vorbemerkungen Verkehrwegebau:

Der Boden ist so zu lagern, dass er die Bauarbeiten und den Verkehr, insbesondere den Anliegerverkehr, nicht übermäßig beeinträchtigt. Daher sind Abbruchmaterialien und gelieferte, jedoch nicht gleich einbaufähige Materialien auf einen gesonderten Lagerplatz, Förderweg rd. 1,5 km, bis Baustelle zwischenzulagern.

Für die Durchführung der Arbeiten wird dem AN als Arbeitsstreifen einschl. Baugrubenbreite die vorh. Straßenbreite bzw. das Baugelände zur Verfügung gestellt.

Die Massen für Bodenaushub, Bodenplanierung, Bodeneinbau und Bodentransport außerhalb von Rohrleitungsgräben und Bauwerken werden grundsätzlich nach Profilen ermittelt, die aufgrund gemeinsamer Aufmaße vor Baubeginn vom AN aufzustellen sind.
Den Profilabstand bestimmt die Bauleitung. Sämtliche Auf- und Abtragsflächen sind vor Baubeginn vom AN zu nivellieren und in Geländeschnitte und Profile einzutragen, nach denen die Erdbewegungen ermittelt und abgerechnet werden können.

Abgerechnet werden jeweils die festen Massen sowohl für Abtrag als auch für den Einbau.

Es ist alleinige Sache des AN, sich über Möglichkeiten des Maschineneinsatzes auf der Baustelle zu erkundigen. Alle vorgenannten Leistungen und Maßnahmen sind vom AN in die Einheitspreise einzukalkulieren. Die erschwerten Arbeitsbedingungen im Bereich von beengten Arbeitsbereichen sind bei der Ausführung zu berücksichtigen.

Die Positionen für das Angleichen von Kappen und Schächten werden innerhalb der Baumaßnahme nur 1 x und zwar für das Angleichen an die Endhöhe (Schlussdecke) vergütet.

Die Pflasterarbeiten sind von Hand auszuführen und diese Leistungen sind in die Einheitspreise einzukalkulieren. Eine Maschinenverlegung ist nicht zugelassen.

*Hinweis: Vorbemerkungen Beweissicherung*
Vorbemerkungen Beweissicherung:

Sämtliche Arbeiten am Gebäude oder in Gebäudenähe, insbesondere Arbeiten, die Erschütterungen u. dgl. hervorrufen können (z.B. Einsatz schwerer Maschinen, Rüttelplatte usw.) sind in geeigneter Art und Weise, d.h. unter Schutz und Sicherung aller benachbarten Gebäudeteile, Wände, Türen und Einrichtungen auszuführen. Der Zustand des Ausführungsbereiches ist vor Beginn der Arbeiten zur Beweissicherung im Schadensfall fotografisch zu dokumentieren. Nachweislich Beschädigungen gehen zu Lasten des AN. Dieser erhöhte Aufwand ist in die Positionen einzukalkulieren und wird nicht gesondert vergütet.

### Bereich 1 Vorbereitende Maßnahmen

#### Abschnitt 1.1 Baustelleineinrichtung

**1.1.10 Baustelle einrichten**
Geräte, Werkzeuge und sonstige Betriebsmittel, die zur vertragsgemäßen Durchführung der Bauleistungen erforderlich sind, auf die Baustelle bringen, bereitstellen und soweit der Geräteeinsatz nicht gesondert berechnet wird betriebsfertig aufstellen, einschl. der dafür notwendigen Arbeiten. Die erforderlichen festen Anlagen herstellen. Baubüros, Unterkünfte, Sanitäreinrichtungen Werkstätten, Lagerschuppen und dgl., soweit erforderlich, antransportieren, aufbauen und einrichten (einschl. Einrichtungen zur Ersten Hilfe und zum Brandschutz).
Strom-, Wasser-, Fernsprechanschluss und dgl. für die Baustelle, soweit erforderlich, herstellen. Bei Bedarf Zufahrtswege zur Baustelle sowie Lagerplätze, sonstige Platzbefestigungen und Wege im Baustellenbereich anlegen. Mutterbodenarbeiten und Beseitigung des Aufwuchses für die Baustelleneinrichtung, soweit erforderlich, werden nicht gesondert berechnet. Die BE-Flächen sind durch den AN zu beschaffen.
Die Pauschale umfasst auch die ständige Beseitigung von Verunreinigungen aus dem Baustellenbetrieb auf den Zufahrtswegen. Soweit nicht für bestimmte Bauleistungen  das Einrichten der Baustelle als besonderer Ansatz enthalten ist, umfasst die Pauschale die Vergütung der Baustelleneinrichtung für alle Bauleistungen.
Vom Auftragnehmer ist innerhalb von 2 Wochen nach Auftragserteilung ein Baustelleneinrichtungsplan vorzulegen.

Die Abrechnung erfolgt %-tual über die Dauer der Bauzeit und 50% nach anfänglicher Einrichtung.
Menge: 1,000 St

**1.1.20 Baustellen räumen**
Baustelle von allen Geräten, Anlagen, Einrichtungen u. dgl. räumen. Benutzte Flächen und Wege entspr. dem ursprünglichen Zustand unter Wahrung der landschaftspflegerischen Belange ordnungsgemäß herrichten.
Befestigungen der Baustraßen, Lager- und Arbeitsplätze sind zu beseitigen.
Einbauten der Baustelleneinrichtungen (z. B. Fundamente) sind rück zu bauen.
Verunreinigungen sind zu beseitigen. Soweit nicht für bestimmte Leistungen für das Räumen der Baustelle gesonderte Pos. vorgesehen sind, gilt die Pauschale für alle Leistungen.
Menge: 1,000 St

**1.1.30 Sicherung Abfallentsorgung**
*** Pauschalposition
Transport von Müllbehältern der Anliegergrundstücke zu Sammelstellen abseits des Baubetriebs, einschl. Rücktransport zu den Grundstücken. Die Leistung ist in Abstimmung mit den Grundstückseigentümern an den Müllabfuhrtagen auszuführen, wenn die Müllabfuhr bedingt durch die Bauarbeiten die Anliegergrundstücke nicht anfahren kann und den Anwohnern der Transport aus wegetechnischen- oder sicherungstechnischen Gründen nicht zumutbar ist. Die Vergütung erfolgt entsprechend dem Baufortschritt. Die Abstimmung mit dem Versorgungsunternehmen erfolgt durch den AN.

Transportweite innerhalb der Baustelle: bis 500 m
Menge: 1,000 psch

**1.1.40 Digitale Fotodokumentation**
*** Pauschalposition
Fotodokumentation während der Bauzeit anfertigen und dem AG in 2-facher Ausfertigung auf digitalem Datenträger übergeben. Festzuhalten sind:
- vorhandener Bestand (Schäden an Gebäuden, etc.)
- wesentliche Bauzustände
- abrechnungsrelevante Dinge
Angaben zur Qualität der einzelnen digitalen Fotos:
- Ort und Aufnahmezeitpunkt
- Daten im .jpg - oder .tif - Format
- Auflösung ca. 2000 x 1500 Pixel
- mindestens 16 bit Farbtiefe
Menge: 1,000 psch

**1.1.50 Anliegerinformation durchführen**
*** Pauschalposition
Anlieger werden vor Baubegin über die Sperrung und die Kontaktpersonen per Einwurfschreiben informiert.
Menge: 1,000 psch

#### Abschnitt 1.2 Verkehrssicherung

*Hinweis: Hinweis Verkehrssicherung*
Hinweis Verkehrssicherung

Die Straße Heinrich-Hertz-Straße besitzt innerhalb des Bauabschnittes zwei Zufahrten zu Grundstücken, welche in der Zeit der Baumaßnahme nicht genutzt werden können. Die Zufahrt im Westen  wird provisorisch an der Straße Weetzener Landstraße für die Zeit der Baumaßnahme hergestellt. Die östliche Zufahrt kann, aufgrund der im Norden vorhandenen weiteren Grundstückszufahrt, ohne weitere zusätzlich Maßnahme abgesperrt werden.  Die Zufahrten zu den jeweiligen Grundstücken sind während der gesamten Bauphase sicherzustellen. Eine Unterbrechung der Befahrbarkeit infolge der Baumaßnahme ist nicht zulässig.

**1.2.10 Verkehrsbehördliche Anordnung**
*** Pauschalposition
Beantragung der verkehrsbehördlichen Anordnung für die kompletten Sperr- und Sicherungsmaßnahmen, sowie der Umleitungsbeschilderung für die Baumaßnahme, einschließlich aller erforderlichen Nebenarbeiten.
Die Verwaltungsgebühr der Anordnung trägt der Auftragnehmer.
Erteilte Genehmigungen sind in Kopie an den AG zu übergeben.
Menge: 1,000 psch

**1.2.20 Umleitungsbeschilderung einrichten**
*** Pauschalposition
Umleitungsbeschilderung für Vollsperrungen  einrichten, unterhalten, vorhalten und abräumen.
Die Ausführung erfolgt nach mit dem AG abgestimmten VZ-Plan. Der VZ-Plan ist vom AN zu erstellen.
Verkehrseinrichtungen für die Umleitungsstrecke über benachbarte Straßen einschl. aller erforderlichen Verkehrsschilder gemäß StVO aufbauen, ständig unterhalten und betreiben, umsetzen und abbauen.
Die vorgenannten Strecken sind in Abstimmung mit der zuständigen Verkehrsbehörde auszuschildern. Verkehrsschilder sind berührungsfrei auszukreuzen. Vorhandene Verkehrsschilder außer Kraft und wieder in Kraft setzen.
Der AN haftet für jegliche Schäden an den VZ und Schildertafeln, die durch unsachgemäßes Auskreuzen verursacht werden.
70% der Pauschale werden nach betriebsfertigem Aufbau, der Rest nach Abbau der Verkehrseinrichtungen berechnet.
Menge: 1,000 psch

**1.2.30 Verkehrssicherung (Vollsperrung)**
Einrichtungen zur Verkehrssicherung und Verkehrsregelung nach StVO

Vollsperrung ( Regelplan B I /15)
Einrichtungen zur Verkehrssicherung und Verkehrsregelung nach StVO, RSA 21 und ZTV-SA bei Bauarbeiten aufbauen, entsprechend Bauablauf umsetzen und abbauen, einschl. Beschilderungen, Absperreinrichtungen sowie der erforderlichen Sicherung der gesamten Baustelle über die gesamte Bauzeit in allen Bauzuständen.
Vollsperrung der Straße unter Aufrechterhaltung des Anliegerverkehrs für den Deckenschluss

Notwendige Einrichtungen liefern, aufbauen, ständig unterhalten, umsetzen, abbauen und abtransportieren.
Die Verkehrssicherung ist mit dem Verkehrsamt bzw. dem AG vor Beginn der Baumaßnahme abzustimmen.
Ersatz zerstörter oder abhanden gekommener Teile der Einrichtung wird nicht gesondert vergütet.
70 % der Pauschale werden nach betriebsfertigem Aufbau, der Rest nach Abbau der Verkehrseinrichtung vergütet.
Menge: 1,000 St

**1.2.40 Kontrolle der Verkehrssicherung**
*** Pauschalposition
Kontrolle der gesamten Arbeitsstellensicherungen gem. ZTV-SA über die gesamte Bauzeit durchführen. Die Kontrolle ist unmittelbar nach deren Durchführung zu erfassen und zu dokumentieren. Arbeits-und Hilfsmittel sind vom AN zu stellen und dem AG jederzeit zugänglich zu machen.
Kontrolle 'einmal täglich, auch an Sonn- und Feiertagen'
Menge: 1,000 psch

#### Abschnitt 1.3 Stundenlohn Arbeitskräfte

*Hinweis: Hinweis: Stundenlohnarbeiten*
Stundenlohnarbeiten für unvorhergesehenen Bedarf kleineren Umfangs.

Mit der Ausführung der im Leistungsverzeichnis vorgegebenen Stundenlohnarbeiten ist erst nach besonderer Aufforderung des Arbeitgebers (AG) zu beginnen.

Der Umfang der im Einzelfall zu erbringenden Leistungen wird bei der Anordnung durch den AG festgelegt.

Die Stundenlohnzettel sind arbeitstäglich mit den Angaben welche Arbeiten ausgeführt wurden beim AG anzumelden und wöchentlich einzureichen.

Der Verrechnungssatz für die jeweilige Arbeitskraft umfasst sämtliche Aufwendungen, insbesondere den tatsächlichen Lohn einschl. vermögenswirksamer Leistungen mit den Zuschlägen für Gemeinkosten (Sozialkassenbeträge und dgl.) sowie Lohn- bzw. Gehaltsnebenkosten.

Die angebotenen Verrechnungssätze gelten unabhängig von der Anzahl der abzurechnenden Stunden.

Vergütet werden die auf der Baustelle geleisteten Stunden.

**1.3.10 Std Schachtmeister I**
Stundenlohnarbeit Schachtmeister
oder dgl. (Berufsgruppe I); sonst wie vor.
Menge: 5,000 h

**1.3.20 Std Bauvorarbeiter II**
Stundenlohnarbeit Bauvorarbeiter
oder dgl. (Berufsgruppe II); sonst wie vor.
Menge: 5,000 h

**1.3.30 Std Spezialbaufacharbeiter III**
Stundenlohnarbeit Spezialbaufacharbeiter
oder dgl. (Berufsgruppe III 1); sonst wie vor.
Menge: 5,000 h

**1.3.40 Std gehobener Baufacharbeiter IV**
Stundenlohnarbeit  Gehobener Baufacharbeiter oder dgl. (Berufsgruppe IV); sonst wie vor.
Menge: 5,000 h

#### Abschnitt 1.4 Stundenlohn Baumaschinen u. Geräte

**1.4.10 Std Minibagger bis 0,2 cbm, Inkl.Bedienung**
Stundenlohnarbeit für Minibagger
Löffelinhalt bis 0,2 cbm; sonst wie vor.
Menge: 5,000 h

**1.4.20 Std Bagger bis 0,6 cbm Inkl.Bedienung**
Stundenlohnarbeit für Bagger
Löffelinhalt bis 0,6 cbm; sonst wie vor.
Menge: 5,000 h

**1.4.30 Std Bagger über 0,6 cbm Inkl.Bedienung**
Stundenlohnarbeit für Bagger
Löffelinhalt über 0,6 cbm; sonst wie vor.
Menge: 5,000 h

**1.4.40 Std Frontlader 45 bis 75 kW Inkl.Bedienung**
Stundenlohnarbeit für Frontlader
luftbereift über 45 bis 75 kW; sonst wie vor.
Menge: 5,000 h

**1.4.50 Std Kompressor/Abbruchhammer Inkl.Bedienung**
Stundenlohnarbeit für Kompressor, einschließlich
Abbruchhammer mit Bedienung und der erforderlichen
Druckluftleitungen; sonst wie vor.
Menge: 5,000 h

**1.4.60 Std Abbruchhammer/-bohrer Inkl.Bedienung**
Stundenlohnarbeit für Abbruchhammer bzw. -bohrer
komplett mit Meißel bzw. Bohrer, betriebsbereit,
einschließlich der Bedienung; sonst wie vor.
Menge: 5,000 h

**1.4.70 Std Kipper-LKW bis 10 t Inkl.Bedienung**
Stundenlohnarbeit für Kipper-LKW,
Nutzlast bis 10 t; sonst wie vor.
Menge: 5,000 h

**1.4.80 Std Kompressor Inkl.Bedienung**
Stundenlohnarbeit für Kompressor, betriebsbereit,
einschließlich der Bedienung; sonst wie vor.
Menge: 5,000 h

**1.4.90 Std Rüttelplatte ü. 180 kg/mind. 30 kN**
Stundenlohnarbeit für Rüttelplatte ü. 180 kg/mind. 30 kN, betriebsbereit,
einschließlich der Bedienung; sonst wie vor.
Menge: 5,000 h

### Bereich 2 Straßenaufbruch und Entsorgungsarbeiten

#### Abschnitt 2.1 Asphaltfugenschnitt

*Hinweis*
Oberflächenaufbruch und Entsorgung

Die Breite der bearbeiteten Oberfläche richtet sich nach den Abrechnungsbreiten des Rohrgrabens und den Zusätzlichen Technischen Vertragsbedingungen und den Richtlinien für Aufgrabungen in Verkehrsflächen, ZTVA - StB.  Die Dicke und Länge der bearbeiteten Oberfläche richtet sich nach dem örtlichen Aufmaß. Die Abfuhr und Entsorgung ist nach den gesetzlichen Vorschriften vorzunehmen. Die Entsorgungsgebühren sind mit den Einheitspreisen abgegolten; sonst wie folgt.

**2.1.10 Asphaltbefestigung trennen, Dicke bis 15 cm [ MLV 2.1.2. ]**
Asphaltbefestigung geradlinig trennen. Trennen durch Schneiden. Dicke der Asphaltbefestigung bis 15 cm..
Menge: 220,000 m

**2.1.20 Mehrdicke Fugenschnitt, 10 cm [ MLV 2.1.4. ]**
Asphaltbefestigung geradlinig trennen. Trennen durch Schneiden. Mehrdicke Fugenschnitt. EP gilt für je angefangene 10 cm.
Menge: 40,000 m

#### Abschnitt 2.2 Straßenaufbruch, Auskofferung

*Hinweis: Hinweis Bitu*
Bituminöse (ASN 17 03 02) und kohlenteerhaltige Bitumen- gemische (ASN 17 03 01) Befestigung in unterschiedlichen Dicken und Breiten, wie einzeln beschrieben aufbrechen bzw. fräsen, kohlenteerhaltige Schichten von den unbelasteten Schichten des Straßenaufbruches trennen, aufnehmen, abfahren, gegebenenfalls zwischenlagern, laden und entsorgen.
Die Abfuhr und Entsorgung ist nach den gesetzlichen Vorschriften vorzunehmen. Die Analyse über die PAK-Gehalte (Polycyclischen Aromatischen Kohlenwasserstoffe) wird vom AG zur Verfügung gestellt. Nachbeprobungen des Auftragnehmers sind nicht zulässig.
Beim Straßenaufbruch kann es sich um folgende Arten handeln:

1) Bitumen - teerfrei - Bitumen,
Abfallschlüsselnummer (AS-Nr.) : 17 03 02
Soweit eine Verwertung möglich und zulässig ist, kann eine  Befreiung von der Überlassungspflicht ausgesprochen werden. In diesem Fall kann die beauftragte Firma, sofern sie eine Transportgenehmigung nach § 49 Kreislaufwirtschafts- und Abfallgesetz besitzt, die Abfälle selbst dem Verwerter zuführen.

Folgende Antragsverfahren gelten und müssen vom AN  vorgenommen werden:
A) Bitumen - teerfrei - , Abfallschlüsselnummer 170302
a)  Verwertung:  Antrag auf Befreiung von der Überlassungspflicht  oder
b)  Deponie:

Die Entsorgungsgebühren sind mit den Einheitspreisen  abgegolten;

2) Bitumen - teerhaltig -Bitumengemische-kohlenteerhaltig,
Abfallschlüsselnummer (AS-Nr.) : 17 03 01
.
Entsorgungsnachweis gemäß elektronischem Verfahren (nach Verordnung). Der AN ist für eine ausreichende Anzahl an Containern und deren Koordination der ordnungsgemäßen Abfuhr zuständig. Der AN hat die Nebenkosten (Koordination der Containerbestellung und der Abfuhr der Container,  usw.) in den Einheitspreis einzukalkulieren.

**2.2.10 Aufbruch bis 25 cm Bitu/Teer [ MLV 2.2.3. ]**
Bituminöse bzw. kohlenteerhaltige Befestigung bis 25 cm dick, in einer Stückgröße bis ca. 60 cm Kantenlänge aufbrechen, trennen, aufnehmen, abfahren und entsorgen, einschließlich der Entsorgungskosten für den Abfallschlüsselnummer 170302 (teerfrei). Mehrdicken werden gesondert abgerechnet.
Gesamtes Aufbruchgut der Verwertung nach Wahl des AN zuführen, einschl. Entsorgungsgebühren. Die Erzeuger und Nachweispflichten gehen auf den AN über. Einschneiden oder Abkanten wird gesondert vergütet.
Der Nachweis der durchgeführten Entsorgung bzw. Verwertung ist für jeden einzelnen Transport unmittelbar und unaufgefordert durch geeignete Belege (Übernahmeschein oder Wiegescheine) zu erbringen. Ohne Vorlage dieser Nachweise erfolgt keine Vergütung.

Eine evtuelle Erschwernis für das Entfernen/Aufnehmen des Asphaltes in Handarbeit an Einfriedungen/Mauern ist in die Einheitspreise einzukalkulieren.
Abgerechnet wird nach Wiegescheinen. Sonst wie vor.

Entsorgungsstelle Name : '....................................................'

Ort:
(Bieterangabe erforderlich: Es ist nur eine Entsorgungsstelle vom Bieter einzutragen. Der entsprechende Zulassungsbescheid ist nach Aufforderung durch die  Vergabestelle vorzulegen)
Umrechnungsfaktor: 1 m3 Bituaufbruch entspricht 2,40 t
Menge: 1050,000 m2

**2.2.20 Aufbruch bis 50 cm, AS-Nr. 170301 (Zulage) [ MLV 2.2.5.x. ]**
Kohlenteerhaltiger Straßenaufbruch in Schollenform und vorhandenen belasteten gebundenen Straßenunterbau entsorgen, als Zulage zu den Positionen "bituminöse und kohlenteerhaltige Befestigung aufnehmen". Abfallschlüsselnummer 170301. Aufbruch in Schollenform und belasteten gebundenen Straßenaufbruch bis 50 cm dick lt. Baugrundgutachten getrennt aufnehmen.
Der erforderliche Entsorgungsnachweis gemäß dem elektronischem Verfahren wird vom AN geführt bzw. gestellt. Bei Zwischenlagerung des Materials auf der Baustelle muss gewährleistet sein, dass keine Auswaschungen durch Regenwasser stattfinden können. Die bestätigten Containerabfuhrscheine sind im Original einzureichen. Die Nebenkosten (Koordination der Containerbestellung und die Abfuhr, usw.) sind mit dem Einheitspreis abgegolten. Sonst wie vor.
Menge: 50,000 t

**2.2.30 Straßenauskofferung**
Zusätzliche Straßenauskofferung in den Bereichen neben den Rohrgräben. Vorhandenen Straßenunterbau wie Packlage bzw. ungebundene Tragschicht aufbrechen, mit anstehenden Erdboden der Bodenklassen 3 - 6, bis 60 cm unter Oberkante Straße lösen, aufnehmen und laden. Die Abfuhr und Entsorgung der Aushub und der Aufbruchmassen, einschließlich der erforderlichen Entsorgungsgebühren mit einer Belastung nach LAGA bis einschließlich Z 1.1. ( EBV BM-F0*) ist mit dem Einheitspreis abgegolten. Abgerechnet wird nach örtlichen Abtragsprofilen.
Menge: 60,000 m3

#### Abschnitt 2.3 Bordsteine, Gossenanlagen

*Hinweis*
Bordsteine und Gossenanlagen über und neben den Rohrgräben in unterschiedlichen Abmessungen und Längen aufnehmen, abfahren und entsorgen bzw. zwischenlagern, einschließlich der erforderlichen Entsorgungsgebühren; sonst wie folgt.

**2.3.10 1-reihige Gosse aufnehmen und entsorgen [ MLV 2.5.3. ]**
Gossenanlage, 1-reihig, mit Unterbeton ca. 15 cm dick, einschließlich der Anschulterung aufbrechen, wie vor aufnehmen, abfahren und entsorgen, einschließlich der erforderlichen Entsorgungsgebühren.
Menge: 120,000 m

### Bereich 3 Straßenbauarbeiten

#### Abschnitt 3.1 Ungebundene Schichten herstellen

**3.1.10 Feinplanum herstellen [ MLV 3.1.1. ]**
Feinplanum gemäß ZTVE - StB mit dem erforderlichen Quer- und Längsgefälle, ordnungsgemäß verdichtet, herstellen. Das Feinplanum muss unmittelbar vor dem Einbau der Frostschutzschicht vom AG abgenommen werden. Verformungsmodul Ev2 >= 45 MN/m2 Arbeitsausführung einschließlich aller Nebenarbeiten; sonst wie vor.
Menge: 1050,000 m2

**3.1.20 Frostschutzschicht, Profilausgleich, 0/32 [ MLV 3.2.7. ]**
Frostschutzschicht als Profilausgleich, zum Angleichen von Übergängen usw., herstellen. Frostschutzschicht Brechkorngemisch 0/32 mm aus Naturgestein, Basalt Korn >  2 mm Basalt Korn <= 2 mm Natur- bzw. Brechsand liefern und in unterschiedlichen Dicken einbauen, verdichten, einschließlich aller Nebenarbeiten; sonst wie vor.
Menge: 60,000 m3

**3.1.30 Schottertragschicht, 46 cm, 0/32, für Asphaltdecken [ MLV 3.2.12. ]**
Schottertragschicht für Nebenstraßen
46 cm herstellen,
Schottertragschicht Brechkorngemisch, 0/32 mm
aus Naturgestein, Basalt
Korn >  2 mm Basalt
Korn <= 2 mm Natur- bzw. Brechsand
liefern und profilgerecht einbauen, verdichten,
Verformungsmodul Ev2 >= 150 MN/m2,
einschließlich aller Nebenarbeiten.
Einbaudicke im verdichtetem Zustand 46 cm;
sonst wie vor.
Menge: 50,000 m2

#### Abschnitt 3.2 Bituminöse Schichten

*Hinweis: Hinweis Bitu*
Bituminöser Straßenbau nach TL Asphalt STB 07; TL BEA- STB 08 und TL Gestein-StB 04 (in der neuesten Fassung) aus RGS-I güterüberwachten Mineralstoffen liefern, einbauen und verdichten; im Heißeinbau gemäß Nds. Standardisierung von Fahrbahnbefestigungen. Mitverwendung von Ausbauasphalt ist zulässig. Bitumen entsprechend der DIN EN 12591, jedoch mit der Erweichungspunktspanne auf 6°C eingeschränkt, entsprechend der Selbstverpflichtung der organisierten Bitumenhersteller in der Arbeitsgemeinschaft der Bitumenindustrie - ARBIT. Die Eignungsüberprüfungen sind nach dieser Selbst- verpflichtung vorzunehmen.
Erfolgt der Binder bzw. Deckeneinbau zum späteren Zeitpunkt, so sind aus Gründen der Verkehrssicherheit die Kanten mit Asphaltbeton AC 8 D bzw. mit Wintermischgut anzurampen, zu unterhalten und unmittelbar vor Decken- einbau zu beseitigen. Diese Leistung ist mit den Einheitspreisen der bituminösen Tragschicht abgegolten. Sonst wie folgt.

**3.2.10 Asphalttragschicht herstellen, AC 22 T N, 240 kg/m2 [ MLV 3.3.2. ]**
Asphalttragschicht aus Asphalttragschichtmischgut
AC 22 T N herstellen.
In Verkehrswegen.
Einbaugewicht = 240 kg/m2.
Bindemittel = 50/70.
Menge: 1050,000 m2

**3.2.20 Bitumenemulsion aufsprühen, vor Decke, Asphalt frisch [ MLV 3.3.14. ]**
Bitumenemulsion zur Herstellung des Schichtenverbundes aufsprühen. In Verkehrsflächen. Unterlage = Asphaltbefestigung, frisch. Ausführung in Teilflächen manuell. Bindemittel = C60BP1-S. Bindemittelmenge = 350 g/m2. Vor Einbau Asphaltdeckschicht.
Menge: 1050,000 m2

**3.2.30 Asphaltdeckschicht herstellen, AC 11 D S, 100 kg/m2 [ MLV 3.3.20. ]**
Asphaltdeckschicht aus Asphaltbeton für Asphaltdeckschichten AC 11 D S herstellen.
Verdichtungsgrad mindestens 97 v.H.
In Verkehrsflächen.
Einbaugewicht = 100 kg/m2.
Bindemittel = 50/70.
Menge: 1050,000 m2

**3.2.40 Abstumpfungsmaßnahme durchführen [ MLV 3.3.26. ]**
Abstumpfungsmaßnahme zur Erhöhung der Anfangsgriffig- keit durch gleichmäßiges Aufbringen und Einwalzen von Abstreukörnung durchführen. Nicht gebundene Abstreukörnung aufnehmen und der Verwertung nach Wahl des AN zuführen. Abstreukörnung = Lieferkörnung 1/3. Aus Gestein wie grobe Gesteinskörnung in Asphalt- deckschicht. Abstreumenge = 2 kg/m2. Maschinell abstreuen.
Menge: 1050,000 m2

#### Abschnitt 3.3 Bit. Fugenband

*Hinweis*
Fugen in der Dicke der bituminösen Deckschicht mit schmelzbarem Bitumen-Dichtungsband herstellen. Vor dem Einbau der Deckschicht vorhandene Wandung säubern, soweit erforderlich trocknen und mit bituminösem Voranstrich gemäß Herstellervorschrift versehen. Nach dem Trocknen des Voranstriches Fugenband an der zu verklebenden Seite leicht anschmelzen und an die Wandung gleichmäßig anpressen; sonst wie folgt.

**3.3.10 Fugenband 2 - 4 cm [ MLV 3.4.1. ]**
Fugenband 2 bis 4 cm für Deckeneinbau in Fahrbahnen, Geh- und Radwegen Dicke der Deckschicht: 2,0 bis 4,0 cm Fugenbreite 8 mm ; sonst wie vor.
Menge: 220,000 m

**3.3.20 Naht in Asphaltschicht herstellen, D = 2,5 - 3,5 cm [ MLV 3.4.2. ]**
Naht in Asphaltschicht herstellen. Naht in Asphaltdeckschicht. Längsnaht. Herstellung der Nahtflanke durch Trennscheibe. Heiß aufzubringendes polymermodifiziertes Bitumen auf die Nahtflanke volldeckend auftragen oder anspritzen, Menge 50 g/m je cm Schichtdicke. Dicke der Schicht über 2,5 bis 3,5 cm.
Menge: 130,000 m

**3.3.30 Fuge mit Fugenmasse herstellen [ MLV 3.4.4. ]**
Anschluss als Fuge mit Fugenmasse herstellen. Längs- und Querfuge. In der Asphaltdeckschicht ausbilden. Fugenspalttiefe = 30 mm. Fugenspaltbreite = 10 mm. Fugenraum verfüllen in einer Lage mit Trennstreifen. Mit heiß verarbeitbarer Fugenmasse Typ N 2.
Menge: 40,000 m

#### Abschnitt 3.4 Steinsetzarbeiten

*Hinweis: Hinweis Dehnstreifen*
Dehnstreifen in Gossen unmittelbar rechts und links vom Ablauf, jweseils 1 m davor/ danach, sonst alle 6 m.

**3.4.10 Bewegungsfuge herstellen, Breite = 30 - 40 cm [ MLV 3.9.34. ]**
Bewegungsfugen in Streifen und Rinnen herstellen. Fugenbreite 10 mm. Streifen-/ Rinnenbreite über 30 bis 40 cm. Verfüllen mit Unterfüllung aus Kunststoffhartschaumplatte und elastischer Fugenmasse.
Menge: 5,000 St

**3.4.20 Pflasterstreifen, 1-reihig, aufnehmen, setzen [ MLV 3.8.6. ]**
Pflasterstreifen 1-reihig als Randeinfassung mit Fugen vor Bordsteinen aufnehmen und setzen. Unterbeton 25 cm dick, Gossensteine ca. 16 x 24 cm aus Beton, Schlackenpflaster o.ä. Pflaster mit Zementmörtel einschlämmen und vor abbinden des Mörtels reinigen; sonst wie vor.
Menge: 30,000 m

#### Abschnitt 3.5 Straßenabläufe

*Hinweis*
Straßenablauf DIN 4052 komplett aus Betonfertigteilen für Trockenschlamm liefern, höhen- und fluchtgerecht einbauen, entsprechend dem Baufortschritt schrittweise auf Höhe setzen (Zug um Zug), einschließlich der erforderlichen Erdarbeiten, Betonfundament aus C12/15, 10 cm dick herstellen. Fugen mit Fugenmörtel KL-1 der Firma Sicotan oder gleichwertig dicht füllen. Füllung glattstreichen. Abfuhr und Entsorgung der Verdrängungsmassen, einschließlich der erforderlichen Entsorgungsgebühren, sowie der fachgerechte Anschluss der Rohrleitungen; sonst wie folgt.

**3.5.10 vorh. Straßenablauf abbrechen**
Vorhandenen Straßenablauf mit Unterteil abbrechen, einschließlich der Erdarbeiten und die Wiederverfüllung mit Füllmaterial. Anschlussleitungen, die bestehen bleiben sind fachgerecht mit Verschlusstellern abzudichten. Laden, Abfuhr und Entsorgung des Aushubbodens und der Abbruchmaterialien, sowie die erforderlichen Entsorgungs- gebühren, Materiallieferungen und aller Nebenarbeiten sind mit dem EP abgegolten; sonst wie vor.
Menge: 8,000 St

**3.5.20 SLV-Kastenrinne liefern und setzen**
SLV-Kastenrinne liefern und setzen

NW 150 - Flachrinnen aus Beton C 40/50 ohne Innengefälle, Länge 1000 mm, Breite an Zarge/am Boden 250/255 mm, Bauhöhe 120/150/200 mm, Klasse E 600
gemäß DIN EN 1433
Länge 1000 mm
+ Breite an Zarge: 250 / am Boden 255 mm
+Feuerverzinkte Combi-Verschluss-Massivstahlzarge
mit Sicherheitsfalz

Bauhöhe an Nut / an Feder: 150 mm

 Verfugung mit SF-Connect

einschließlich der erforderlichen Anfangs- bzw. Endscheiben liefern und gemäß der Einbauanleitung des Herstellers verlegen.
Menge: 120,000 m

**3.5.30 Sinkkasten Rinne**
Liniensinkkasten aus Beton C 40/50, Belastungsklasse F 900 in Anlehnung an die DIN EN 1433
+ für 1-oder 2-seitigen Rinnenanschluss
+ PP-Schlammeimer
+ einbetonierte KG-Muffe für Rohranschluss DN 160
 mit feuerverzinkter Combi-Verschluss-Massivstahlzarge
[ ] mit Edelstahlzarge (V2A, Combi-Verschluss nicht in V2A)
1-teilig
Länge 500 mm, Breite 250 mm, Bauhöhe 710 mm
[ ] innenliegender Geruchsverschluss DN 160 passend für KG-Rohranschluss, 1-teilig
[ ] Verfugung mit SF-Connect

nach Einbauanleitung des Herstellers verlegen und an den Kanal anschließen. (Anschlussleitungen werden
gesondert berechnet).
Menge: 2,000 Stk

**3.5.40 Abdeckrost**
Nennweite 150, Gitterabdeckungen aus Guss, Belastungsklasse gemäß DIN EN 1433
+ Länge 500 mm
+ Breite 237 mm
+ Höhe 30 mm
[ ] einschließlich 8-fach M12/A2-Verschraubung pro Meter
[ ] einschließlich 8-fach Easylock-Befestigung pro Meter,
schwarz tauchlackiert
Maschenweite 20/30 mm, Einlaufquerschnitt 1110 cm²/m
Belastungsklasse bis E 600
liefern und gemäß der Einbauanleitung des Herstellers verlegen. Gemäß den Bestimmungen der DIN EN 1433 müssen Abdeckungen ab der Klasse C 250 verkehrssicher befestigt sein - Ausnahme D 400 - nicht zum Einbau quer zur Fahrbahn in Autobahnen und Schnellstraßen.
Menge: 120,000 m

*Hinweis*
Hinweis Straßenabläufe

Straßenablauf DIN 4052 komplett aus Betonfertigteilen für Trockenschlamm liefern, höhen- und fluchtgerecht einbauen, entsprechend dem Baufortschritt schrittweise auf Höhe setzen (Zug um Zug), einschließlich der erforderlichen Erdarbeiten, Betonfundament aus C12/15, 10 cm dick herstellen. Fugen mit Fugenmörtel KL-1 der Firma Sicotan oder gleichwertig dicht füllen. Füllung glattstreichen. Abfuhr und Entsorgung der Verdrängungsmassen, einschließlich der erforderlichen Entsorgungsgebühren, sowie der fachgerechte Anschluss der Rohrleitungen; sonst wie folgt.

**3.5.50 Aufsatz für Straßenablauf 300 x 500, Klasse C / D [ MLV 3.10.10. ]**
Aufsatz für Straßenablauf 300 x 500 mm, Kl. C/D
nach DIN EN 124/DN 1229,
Auflagerring nach DIN 4052-3-10b und Schlammeimer
nach DIN 4052-4, Form D1, niedrige Ausführung,
feuerverzinkt, liefern und auf planmäßige Höhe setzen.
Menge: 2,000 St

**3.5.60 PP - Ablauf, 300/500, Klasse D 400, Rinnen- bzw. Pultform**
Produktbeschreibung:
PP-Straßenablauf DN 400, für Aufsätze 300 x 500 mm
Klasse D 400 nach DIN EN 124/ DIN 1229,
Werkstoff PP, Straßenablauf aus 100 % Neumaterial
ohne Recycling- und Schäumungsanteile,
CO2 neutrale Produktion,beständig gegen aggressive
Abwässer, Tausalze und Frost,

Auslaufstutzen DN/OD 160 mm, 10 Grad geneigt

 Anschluss:
Anschluss für PVC-KG Rohre nach DIN EN 1401 und
PP-Rohre nach DIN EN 1852, mit integrierter
Verschiebesicherung passend für Auflagering 10b
nach DIN 4052-3, geeignet zur Ausrüstung mit
Schmutzeimer Form D1 nach DIN 4052-4, mit
horizontalen Verstärkungsrippen zur teilweisen
Lastabtragung in den Straßenaufbau.

Inklusive Anschluss an Bestandshaltung und erforderliche Passtücke. Inklusive aller Erdarbeiten.

Bauhöhe: ca. 45 cm

(Gesamthöhe mit Standardaufsatz: ca. 65 cm),
liefern und entsprechend den Einbauhinweisen des
Herstellers setzen.
Menge: 2,000 St

*Hinweis: Hinweis Rohrgraben*
Rohrgräben mit Schotter

Rohrgraben für Abwasserrohre mit Leitungszone ent-sprechend der DIN EN 1610, DWA- A 139 und DIN 4124 mitVerdichtungsfähiges, kornabgestuftes Verfüllungsmaterial gebr. Sedimentationsgestein, Schotter 0/32 o.glw. Für den Bereich der Verfüllzone (ab 30 cm über Rohrscheitel) liefern, einbauen und lagenweise verdichten.

Rohrgraben in den Bodenklassen 3 - 5 nach DIN 18300 für die Verlegung von Abwasserrohren ausheben und von Rohrgraben- / Baugrubensohle bis UK Straßen- /Gehwegaufbau mit schotter o.glw. abschnittsweise verfüllen.

Der EP umfasst folgende Leistungen:
-  Aushubmaterial der Bodenklassen 3-5 aufnehmen.
-  Aushubmaterial zur Aufbereitung transportieren.
- Entsorgung des durch die eingebauten Materialien verdrängten Bodens (z.B. durch Kanäle, Schächte, Leitungszone und Rohrgrabenverfüllung einschl. der erforderlichen Entsorgungsgebühren für Aufbruchmaterial und Böden bis einschließlich Zuordnungswert Z1.1 / BM-F0*
-  Mehraushub von Boden und Mehreinbau von Verfüllmaterial für die Baugruben der Schächte bis DN 1000 sind mit dem  Einheitspreis abgegolten sowie die Herstellung der  Sauberkeitsschicht d= 15 cm unter den Schächten, einschließlich Aushub des verdrängten Bodens für Aufbruchmaterial und Böden bis einschließlich Zuordnungswert Z1.1 / BM-F0*
-  Lieferung und Einbau von geeignetem Material für die  Rohrgrabenverfüllung bis Unterkante Straßenaufbau  einschließlich der Rohrleitungszone (inkl. Erstellen der Auflager- und Haltungsbänke) bei Flüssigboden.
-  Verbau entsprechend den Vorgaben der Rohrstatik unter  Beachtung der UVV, abgerechnet wird eine Wandstärke des Verbaus von je 10 cm.
-  Die Baugruben- und Rohrgrabenabsicherung entsprechend  UVV mit einen Schutzzaun H = mind. 1,25 m aus verzinktem  Stahlrohrrahmen (ggfs. mit Vlies ummantelt) mit Vergitterung  und Standfüßen ist im Einheitspreis enthalten.
-  offene Wasserhaltung bis zu einem Förderdurchfluss der  Tauchpumpe von 1 m³/h, sowie einer Förderhöhe bis 5,00 m

Abrechnungstiefe:
Rohrsohle innen bis OK Erdplanum bzw. jeweils nach dem von der Bauleitung vorgeschriebenen Arbeitsablauf

Leitungszone:
Leitungszone für die Ummantelung von Versorgungsleitungen aus geprüftem Kiessand herstellen, einschl. Lieferung des Leitungszonenmaterials:

Kiessand

1.Material auf die standfeste Grabensohle in einer Dicke von 15 cm einbauen und verdichten.
2.Rohre auf der Bettung verlegen, ausrichten und gegen Auftrieb und seitliches Verrutschen sichern.
3.Material lagenweise in die restliche Leitungszone 30 cm über Rohrscheitel einbauen und verdichten.
4.Der Grabenverbau ist so zurückzubauen, dass sich das Material der Leitungszone mit den Grabenwänden verzahnen kann.

Abrechnungslänge - Anschlussleitungen:
von der Achse des Sammlers bis zur Grundstücksgrenze, die entsprechenden Kopflöcher am Sammler und an der Grundstücksgrenze sind mit eingerechnet.

erneuerte Haltungen:
von Mitte Schacht bis Mitte Schacht

bei Endhaltungen:
von Mitte Schacht bis Außenkante Schacht plus 60 cm

Sonst wie folgt.

**3.5.70 Rohrgraben AL DN 150/DA 160, T=1,26 bis 1,75 m [ MLV 5.1.2. ]**
Rohrgraben wie vor,
jedoch für Anschlussleitungen DN 150 / DA 160 mm,
Abrechnungstiefe über 1,25 m bis 1,75 m.
Menge: 30,000 m

**3.5.80 PP-Rohr, DN 150 mm [ MLV 9.9.1. ]**
PP-Entwässerungsleitung, DN 150 mm,
in verschiedenen Baulängen, liefern und verlegen,
einschließlich der eventuell erforderlichen Überschieb-
und Doppelmuffen;
sonst wie vor.
Menge: 30,000 m

**3.5.90 PP-Bogen, DN 150, 15° bis 87° [ MLV 9.9.2. ]**
PP-Formstück als Bogen, DN 150 mm,
15°, 30°, 45°, 67° und 87° liefern und einbauen;
sonst wie vor.
Menge: 8,000 St

**3.5.100 Adapterkupplung DN 150**
Adapterkupplung DN 150 mm
mit einem Außendurchmesserbereich
d3 beim größeren Spitzende von 180-200 mm,
d3 beim kleineren Spitzende von 160-180 bzw. 130-145 mm
oder 15-3 mit einem Außendurchmesserbereich
d3 beim größeren Spitzende von 170-192 mm,
d3 beim kleineren Spitzende von 150-165 mm;
sonst wie vor.
Menge: 4,000 St

### Bereich 4 Statik, Baugundrisiko, Erschwernisse

#### Abschnitt 4.1 Baugrundrisiko, Erschwernisse

**4.1.10 Boden LAGA Z1.2 und Z2, Gebühren AN, Zulage [ MLV 4.1.2.x. ]**
Abfuhr und Entsorgung der Aushub- und Aufbruchmassen des Zuordnungswertes Z1.2 oder Z 2 ( EBV bis RM-F3) (nicht gefährlicher Abfall) als Zulage zu allen Aushub- und Aufbruchpositionen mit dem Zuordnungswert bis Z 1.1.(EBV BM-F0*) Abfuhr und Entsorgung entsprechend Vorgaben aus dem Baugrundgutachten.
Bei Zwischenlagerung des Materials auf der Baustelle muss gewährleistet sein, dass keine Auswaschungen durch Regenwasser stattfinden können. Bei einer angedachten Verwertung des Bodens kann ein anderer Beförderer eingesetzt werden. Die erforderlichen Entsorgungsgebühren und Nebenkosten (Containerstellung, Genehmigung, Anträge, usw.) sind mit dem Einheitspreis abgegolten.
Menge: 20,000 t

*Hinweis: Hinweis Schachtabdeckungen*
Hinweis Schachtabdeckungen:

Schachtabdeckung auf bestehenden Schächten erneuern
bzw. auf neuerstellte Schächte einbauen

Vorhandene Schachtabdeckung freischneiden,  freistemmen
bzw. fräsen, mit den Ausgleichsringen, Mauerwerk etc.
bis OK-Konus aufbrechen, aufnehmen und entsorgen,
Abbruch-fläche säubern, bzw. gegebenenfalls wieder
fachgerecht einbauen.

Vorhandene ausgebaute bzw. neue Schachtabdeckung
schrittweise (Zug um Zug) auf planmäßige Höhe
fachgerecht setzen.

Der Rahmen der Schachtabdeckung und die Auflageringe
sind in einen vergüteten, schrumpf- und chloridfreien,
schnell-bindenden, frost- und tausalzbeständigen
Spezialmörtel mit nachfolgend genannten Festigkeiten zu
setzen, bzw. mittels Justiervorrichtung ohne Verwendung
von Abstandhaltern in die richtige Höhe zu bringen und
mit Hilfe einer Schlauch-schalung zu untergießen.

Bei sofortiger unmittelbarer Verkehrsbelastung ist die
Verwendung von Wipolit-Mörtel PM oder gleichwertiger
Art mit einer Druckfestigkeit von mind. 12 N/mm² nach 1
Stunde und 54 N/mm² nach 28 Tagen vorzusehen. Die
Vergussstärke von max. 4 cm ist einzuhalten. Bei einer
Verkehrsbelastung nach einigen Tagen, ist der
Quellvergussmörtel QV 1000-1, -4 und  8 der Fa.
Sicotan, Tel. 05 41 / 60 18 00  bzw. Wipolit GM o. glw.
Art mit einer Druckfestigkeit von 30 bis 50 N/mm² nach
24 Stunden und 70 bis 90 N/mm² 28 Tagen einzusetzen.
Die Körnungen 0 - 1 mm, 0 - 4 mm und 0 - 8 mm sind
entsprechend den Herstellerangaben für die benötigten
Einbaustärken zu verwenden.

Die Fugen der Innenseite des Schachthalses bis zum
Konus sind glatt zu verstreichen. Ausgleichsringe sind
bei Bedarf mit Verschiebesicherung DN 625 mm, 60 -100
mm als Fertigteile zu liefern.

Die Abdeckung wird mit dem Schachtrahmenheber gezogen
und ausgewechselt.

Die Auflagerflächen vom Konus zum Ausgleichsring,
zwischen den Ausgleichsringen; und der Schachtabdeckung
sind unmittelbar vor vergießen der Fugen oder setzen in
Spezialmörtel, mit einer Haftbrücke in Form einer
Emulsion (PCI o. glw. Art), entsprechend den
Herstellerangaben zu beschichten. Es ist darauf zu
achten, dass die Verarbeitung "frisch in frisch"
erfolgt.
Bei PE-Schächten ist zur Vermeidung von Punktlasten
eine
10 - 20 mm dicke Mörtelfuge auf den Lastausgleichsring
aufzubringen.

BEGU-Schachtabdeckung, rund, Klasse D 400 komplett
liefern, gemäß DIN EN 124 / DIN 1229; Kennmaß
Durchmesser 610 mm aus Gusseisen und Beton mit einfach
bzw. doppelt dämpfender Einlage nach DIN 19584,
Auflager-flächen mechanisch bearbeitet der Fa. Meier -
Kanalguss bzw. ACO-Tiefbau oder gleichwertiger Art
bestehend aus:

-  BEGU-Deckel mit dämpfender Einlage und mit 4
Lüftungsschlitzen in den Viertelpunkten, wobei 2 in der
Achse der Verdrehsicherung angeordnet sind
-  BEGU-Rahmen mit bzw. ohne dämpfende Einlage ohne Hülse für eine Einstieghilfe Zusätzlich dürfen nur folgende weitere Angaben auf dem Rahmen bzw. dem Deckel stehen:
   -  DIN- bzw. DIN EN - Vorschrift
   -  Belastungsklasse D
   -  Herstellername
  Weitere aufschriften sind nur nach gesonderter Anforderung
  durch den AG zugelassen.
  Spaltmaß zwischen Deckel und Rahmen gemessen nach
  DIN EN 124 von mindestens 1 mm und maximal 7 mm.

Möglichkeiten der Fugenausbildung zwischen Rahmen und
bituminöser Oberfläche nach TL Fug-StB 01:

1. Schmelzbares Bitumen-Dichtungsband um den Rahmen
  vor dem Herstellen der Deckschicht fachgerecht
  einbauen.
  Die Flächen sind mit bituminösen Voranstrich gemäß
  Herstellervorschrift zu versehen und falls
  erforderlich zu
  trocknen. Nach dem Trocknen des Voranstriches ist
  das
  Fugenband an der zu verklebenden Seite leicht  anzuschmelzen und an die Wandung des Rahmens gleichmäßig
  anzupressen.

2. Mit selbstklebenden Abdeckband W/WT der Fa. Hematec
  oder gleichwertiger Art mit einer Breite von 4 cm
  und einer Dicke von 3 mm Fuge nach dem Einbau der
  Deckschicht abdecken und verschmelzen. Die Flächen sind
  falls erforderlich zu trocknen und mit  bituminösen
  Voranstrich gemäß Herstellervorschrift zu versehen.

3.Der Fugenspalt von max. 20 mm zwischen Schachtrahmen
  und Oberfläche ist mit dem g. Mörtel bis ca. 35 mm
  unter OK-Rahmen zu hinterfüllen. Die Kanten der
  verbleibenden Fuge säubern, mit Primer-K vorstreichen und mit Fugen vergussmasse BÖRFUGA BAB 20, o. glw. Art,
  dauerelastisch verschließen.

4. Vor dem Einbau der bituminösen Decke wird um den
  Rahmen der Fugenspachtel  U 200 o. glw. Art fachgerecht,
  mind. 2 cm dick vollflächig angespachtelt. Dazu sind die
  Flächen mit bituminösen Voranstrich gemäß
  Herstellervorschrift zu versehen und falls erforderlich zu
  trocknen.

Der Einheitspreis beinhaltet laden, abfahren und
entsorgen der ausgebauten Abdeckungen, der Auf- und
Abbruch-massen, einschließlich der erforderlichen
Entsorgungs-gebühren, Materiallieferungen und aller
Nebenarbeiten.

Nach fertiger Arbeit ist die Schachtabdeckung für den
Zeitraum der Herstellerangabe vor Belastung und
Erschütterungen durch Radlasten etc. zu sichern.

Die Position beinhaltet die verkehrstechnische
Absicherung entsprechend UVV mittels Absperrung mit
Schutzzaun;

sonst wie folgt.

**4.1.20 vorh. Abdeckung auswechseln, doppelt dämpfend [ MLV 10.3.3.x. ]**
Vorhandene Schachtabdeckung ausbauen und durch
Abdeckung Klasse D 400 mit doppelt dämpfender Einlage
nach DIN 19584 und Aufschrift ersetzen.
Auflagerflächen mechanisch bearbeitet.
BEGU-Deckel mit dämpfender Einlage und mit 4 Lüftungsschlitzen in den Viertelpunkten, wobei 2 in der Achse
der Verdrehsicherung angeordnet sind.
Vorhandene Fuge aufbrechen und erneuern.
Ausgleichsringe bzw. Mauerwerk wird extra vergütet.
Die Auflagefläche ist zu säubern und mit einer
Haftbrücke zu beschichten.
Abdeckung Klasse D 400 höhen- und fachgerecht einbauen.
Ausgebaute Abdeckung zur Verfügung des AN abfahren;
sonst wie vor.
Menge: 4,000 St

**4.1.30 Ausgleichsringe und MW auswechseln [ MLV 10.3.2. ]**
Beschädigte Ausgleichsringe, Mauerwerk und dgl. bis
Betonkonus aufbrechen, ausbauen und durch neue ersetzen.
Auflageflächen sind zu säubern und mit eine Haftbrücke
zu beschichten; höhen- und fachgerecht wieder einbauen.
Abrechnung erfolgt von UK-Fuge der Schachtabdeckung bis
OK-Konus bzw. bis unbeschädigten Ausgleichsschichten,
für je ein Stück Ausgleichsring bzw. je eine Schicht
Mauerwerk;
sonst wie vor.
Menge: 4,000 St

**4.1.40 Handschachtung Bkl. 2 - 5, Zulage [ MLV 6.2.4. ]**
Handschachtung in den Bodenklassen 2 - 5
gilt nicht für Kreuzungspositionen.
Position kommt nur nach schriftlicher Beauftragung
durch den Auftraggeber zur Anwendung.
Menge: 30,000 m3

**4.1.50 Schieber- und Hydrantenkappen auf Höhe setzen**
Vorhandene Schieberkappen ausbauen und entsorgen.
Ausziehbare Schieber- und Hydrantenkappen werden vom AG angeliefert. Einschließlich der Unterlegplatte aus Beton.
Schieber- und Hydrantenkappen nach Vorgaben des AG einbauen und um Zuge der Bauarbeiten auf Höhe ziehen.

Kappen werden vom AG geliefert.
Menge: 5,000 St

#### Abschnitt 4.2 Kontrollprüfungen

*Hinweis: Allgemeine Hinweise zu Kontrollprüfungen*
Die folgenden Positionen sind nur als Kontrollprüfungen auf Anordnung des AG vorgesehen.
Sie sind nicht als Prüfungen zu verstehen, die der Auftrag-nehmer im Rahmen der Eigenüberwachung nachzuweisen hat.
Bei Nichterfüllen der geforderten Sollwerte aufgrund einer nicht ausreichenden Verdichtung durch den AN, bzw. Undichtheit des neuerstellten Kanals, ist eine Nachverdichtung bzw. Abdichtung u. dgl., mit anschließender Nachprüfung erforderlich, welche nicht erneut vergütet wird.
Das von dem AG anerkannte Prüfprotokoll in zweifacher Ausfertigung ist dem AG zu übergeben und bildet die Abrechnungsgrundlage;

sonst wie folgt.

**4.2.10 Dynamische Fallplatte**
Durchführung eines dynamischen Plattendruckversuches mit der dynamischen Fallplatte, die den Technischen Prüfvorschriften für Boden und Fels im Straßenbau TP BF-StB Teil B 8.3 entspricht.
Der dynamische Plattendruckversuch ist pro Sanierungs-abschnitt gemäß Angaben und unter Beisein eines Vertreters des AG durchzuführen.
Über jeden Versuch ist ein Protokoll in 2-facher Ausfertigung des AG vorzulegen (2 Stück/Haltung).
Bei Nichterhalten der geforderten Verdichtungswerte ist eine Nachverdichtung mit anschl. Nachprüfung erforderlich, welche nicht erneut vergütet wird;
sonst wie vor.
Menge: 5,000 St

**4.2.20 Lastplattendruckversuch**
Lastplattendruckversuch nach DIN 18 134 für Kontrollprüfung nach Angaben des AG oder der örtlichen Bauüberwachung durchführen, einschließlich Bereitstellung sämtlicher Geräte, mit Auswertung und Darstellung der Messergebnisse.
Einschließlich der Gestellung eines Gegengewichtes für die Prüfgeräte;
sonst wie vor.
Menge: 5,000 St

**4.2.30 Rückstellprobe liefern und erstellen**
Probegefäß zur Aufnahme von Baustoffproben, für
 Kontrollprüfungen und für Rückstellproben des AG
liefern, beschriften.
Probegefäß = saubere 10-l-Blecheimer mit dicht
schließendem Deckel.
Probenahme im Baubereich nach Angabne des AG.
Probegefäß mit Aufkleber versehen. Aufkleber anfertigen
 und mit allen für die Durchführung der Kontrollprüfung
sowie für die Rückstellung erforderlichen Angaben, wie
Lieferwerk, Mischgutart, Bitumensorte,
Erstprüfungs-Nr., Einbaudatum, Einbautemperatur usw.

mit allen erforderlichen Angaben wie Lieferwerk,
Mischgutart, Bitumensorte, Erstprüfungs-Nr.,
Strecken-km, Einbaudatum, Einbautemparatur usw.
ausfüllen und dem AG übergeben.
Menge: 5,000 Stk

**4.2.40 Gegenpole f.Kprüfg. verlegen**
Gegenpole für Kontrollprüfungen nach Anweisung des AG
für die elektromagnetische Dickenmessung verlegen.
Gegenpol = Aluminium-Blech (0,3mm, 30x70cm)
max. Messtiefe 50 cm
Unterlage = Asphaltschicht
Menge: 5,000 Stk

### Bereich 5 Aufrechterhaltung Verkehr Netto

#### Abschnitt 5.1 Straßen- und Gehwegaufbruch und Entsorgungsarbeiten

*Hinweis: Borde, Gossenanlagen*
Bordsteine und Gossenanlagen über und neben den Rohrgräben in unterschiedlichen Abmessungen und Längen aufnehmen, abfahren und entsorgen bzw. zwischenlagern, einschließlich der erforderlichen Entsorgungsgebühren; sonst wie folgt.

*Hinweis*
Flächen des Baufeldes von Sträuchern, Büschen, Hecken und Bäumen, sowie weiteren Aufwuchs und dgl. freimachen durch fällen bzw. räumen, Wurzelwerk roden. Gesamtes Räumgut und Wurzelwerk fördern, laden, abfahren und entsorgen, einschließlich der erforderlichen Entsorgungs- gebühren. Inbegriffen sind alle Erd- und Nebenarbeiten, wie das Ver- füllen und Verdichten der Rodungslöcher etc., einschließlich der Lieferung des Bodens.

**5.1.10 Baufeld von Bewuchs freimachen [ MLV 1.8.1. ]**
Baufeld von Bewuchs freimachen Sträucher-, Busch-, Hecken- und Baumbestand, sowie Aufwuchs und dgl. bis 0,10 m Stammdurchmesser, gemessen 1,00 m über Gelände, einschließlich Astwerk, Holzreste sowie Steine, Betonreste, Mauerresten und abgängige Zäune und dgl. räumen. Das Roden von Wurzelstöcken und die Beseitigung des Wurzelwerkes wird gesondert vergütet.
Menge: 20,000 m2

**5.1.20 Hoch-, Parkborde und Radiensteine aufbrechen, entsorgen [ MLV 2.5.2. ]**
Hochbord-, Radien-, Parkbordsteine und dgl., mit Unterbeton ca. 15 cm dick, einschließlich der Rücken- stütze bzw. der Anschulterung aufbrechen, wie vor aufnehmen, abfahren und entsorgen, einschließlich der erforderlichen Entsorgungsgebühren.
Menge: 15,000 m

*Hinweis: Hinweis Pflaster*
Pflastersteine, Platten und Bordsteine aus Beton nach DIN EN 1338 ff müssen den Anforderungen und den Prüfverfahren der DIN EN 1338, 1339 bzw. 1340 entsprechen. Die in der DIN EN geforderten Prüfungen und Nachweise sind vor Einbau dem AG vorzulegen. Dabei wird hinsichtlich der Frost-Tausalzbeständigkeit eine erhöhte Witterungs- beständigkeit aller vorgenannten Betonteile gefordert. Abwitterungs-Massenverlust bei einer Prüfung nach DIN EN, Witterungswiederstandsklasse 3. Im Mittel : max 250 gr/m2, Einzelwert : max. 300 gr./m2  Materialien liefern und mit engen Fugen flucht- und höhen- gerecht auf Unterbeton C20/25 versetzen, einschließlich einer Sauberkeitsschicht von 25 cm aus Basaltmineral- gemisch und der Rückenstütze aus Beton C20/25, 10 cm breit herstellen bis 10 cm unter OK-Bord, sowie der erforderlichen Erdarbeiten mit Abfuhr und Entsorgung des Bodens, einschließlich der erforderlichen Entsorgungs- gebühren. Erforderliche Pass- und Trennschnitte mit Nassschneider und Anpassungen an Straßenabläufe und Einfahrten sind eingerechnet. Fugen mit Zementmörtel 1:3 ausfugen, Bordanlagen von hinten verstreichen; sonst wie folgt.

**5.1.30 Rasenkantenstein 5/20/100 cm liefern und setzen [ MLV 3.9.1. ]**
Rasenkantenstein 5/20/100 cm liefern und setzen, Unterbeton 10 cm dick; sonst wie vor.
Menge: 16,000 m

**5.1.40 Aufbruch bis 15 cm Bitu/Teer [ MLV 2.2.2. ]**
Hergestellte Asphalttragdeckschicht abbrechen und entsorgen.

Bituminöse bzw. kohlenteerhaltige Befestigung bis 15 cm dick, in einer Stückgröße bis ca. 60 cm Kantenlänge aufbrechen, trennen, aufnehmen, abfahren und entsorgen, einschließlich der Entsorgungskosten für den Abfallschlüsselnummer 170302 (teerfrei).
Gesamtes Aufbruchgut der Verwertung nach Wahl des AN zuführen, einschl. Entsorgungsgebühren. Die Erzeuger und Nachweispflichten gehen auf den AN über. Einschneiden oder Abkanten wird gesondert vergütet.
Der Nachweis der durchgeführten Entsorgung bzw. Verwertung ist für jeden einzelnen Transport unmittelbar und unaufgefordert durch geeignete Belege (Übernahmeschein oder Wiegescheine) zu erbringen. Ohne Vorlage dieser Nachweise erfolgt keine Vergütung.

Eine evtuelle Erschwernis für das Entfernen/Aufnehmen des Asphaltes in Handarbeit an Einfriedungen/Mauern ist in die Einheitspreise einzukalkulieren.
Abgerechnet wird nach Wiegescheinen. Sonst wie vor.

Entsorgungsstelle Name : '....................................................'

Ort:
(Bieterangabe erforderlich: Es ist nur eine Entsorgungsstelle vom Bieter einzutragen. Der entsprechende Zulassungsbescheid ist nach Aufforderung durch die  Vergabestelle vorzulegen)
Umrechnungsfaktor: 1 m3 Bituaufbruch entspricht 2,40 t
Menge: 7,700 t

**5.1.50 Pflaster aufnehmen, zwischenlagern [ MLV 2.4.2. ]**
Pflasterdecken aus Natur-, Betonstein, Platten der gleichwertig aufnehmen, wie vor, jedoch reinigen, vorsortieren und innerhalb der Baustelle bzw. Baustellenbereich transportieren und zwischenlagern. Abfuhr und Entsorgung der abgängigen Materialien, einschließlich der erforderlichen Entsorgungsgebühren.
Menge: 26,000 m2

#### Abschnitt 5.2 Straßenbauarbeiten

**5.2.10 Zwischengelagertes Betonsteinpflaster setzen [ MLV 3.5.4. ]**
Zwischengelagertes Betonsteinpflaster Uni, Rechteck, Tegula, Behaton o. ä. auf 4 cm Pflastersand, einschließlich aller erforderlichen Schnitte mit einem Nassschneider zur Anpassung des Pflasters; sonst wie vor.
Menge: 26,000 m2

**5.2.20 Vlies aus Polyestergarnen [ MLV 4.1.8. ]**
Vlies aus Polyestergarnen mechanisch verfestigt GRK-Klasse 3 Stoßüberlappung 50 cm liefern, schneiden und nach örtlicher Angabe verlegen. In Rohrgräben ist das Vlies an den Rohrgrabenwänden bis zur Unterkante der Frostschutzschicht hochzuziehen und um die Verfüllung ( Sickerpackung ) des Rohrgrabens zu legen. Abrechnung erfolgt nach der vom Geotextil abgedeckten Fläche, zum vorhandenen Erdreich und den eingebauten Schichten, in horizontalen und vertikalen Ebenen. Überlappungen in Längs-und Querrichtung sind mit dem EP abgegolten.
Menge: 26,000 m2

**5.2.30 Asphalttragdeckschicht herstellen, AC 16 TD [ MLV 3.3.13. ]**
Asphalttragdeckschicht aus Asphalttragdeckschicht- mischgut AC 16 TD herstellen. In Verkehrsflächen. Einbau in  Nebenflächen. Bindemittel = 50/70. Grobe Gesteinskörnung = Kategorie C 90/1, Feine Ge- steinskörnung = Fließkoeffizient Kategorie E CS 35, Mindestanteil 35 M.-v.H.
Menge: 7,700 t

**5.2.40 Hochbordstein 12/15/25/100 cm liefern und setzen [ MLV 3.9.7. ]**
Hochbordstein 12/15/25/100 cm liefern und setzen, DIN EN 1340, Unterbeton 20 cm dick; sonst wie vor.
Menge: 15,000 m
